# SCD Schulcampus Deisenhofen - gesamt
Angebotsaufforderung (GAEB DA XML 3.2, DA83)
Projekt: 2021-04
Währung: EUR
Erstellt mit: GXML Toolbox V3.3 R20220330, ORCA AVA 27 27.00.00, 26.02.2026

## 1.0 Angaben zu Abschnitt 0 der Allgemeinen Technischen Vertragsbedingungen
1.0 Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

entfällt für Ausbaugewerke
Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 DGNB - Zertifizierung: Materialökologische Anforderungen
2.0 DGNB - Zertifizierung: Materialökologische Anforderungen

Trockenbauarbeiten, Abhangdecken
Für die Verwendung von Baumaterialien und Produkten sind die nachstehenden Anforderungen zur Schadstoffreiheit gemäß des DGNB-Zertifizierungssystems Version 2018, Kriterium ENV_1.2, Qualitätsstufe 3, ergänzt um Anforderungen gemäß QNG, vereinbart, einzuhalten und nachzuweisen. Diese sind nach Produktgruppen aufgeschlüsselt nachstehend angegeben.
Der AN hat für die aufgeführten Produktgruppen die geforderten Nachweise in Form von Produkt- und Sicherheitsdatenblättern und ggf. Herstellererklärungen unaufgefordert min. 2 Wochen vor Materialbestellung der Bauleitung und dem Nachhaltigkeitskoordinator (KNB) vorzulegen (Die "Zeile" bezieht sich auf die Materialmatrix des Kriteriums ENV_1.2, DGNB-Version 2018, diese wird hier auszugsweise wiedergegeben).

Es sind alle eingebauten Produkte zu deklarieren.

Es dürfen keine Materialien eingebaut werden, die nicht ausdrücklich von der zuständigen Stelle hinsichtlich materialökologischer Anforderungen freigegeben wurden.

Es gelten keine Anforderungen für
- GK-Platten und Metallprofil-Unterkonstruktion
- Kleinteile (Eckschienen etc.)
- Befestigungsmittel
- PE-Folie

Nur Produktgruppen, die verwendet werden, sind zu berücksichtigen:

Die vorgebeben Anforderungen an Bauteile und Materialien sind zwingend einzuhalten und bei der Angebotserstellung und der Bildung des EP für alle betroffenen Positionen zu berücksichtigen.

## 3.0 Technische Baubeschreibung HLS - entfällt für Innenausbau -

## 4.0 Technische Baubeschreibung Elektro - entfällt für Innenausbau -

## 5.0 Technische Baubeschreibung Außenanlagen - entfällt für Innenausbau -

## 6.0 Anlagenverzeichnis UHD Holz
6.0 Anlagenverzeichnis UHD Holz

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form gibt es nicht.

1. Planunterlagen Architektur
Die angehängten Planunterlagen Architektur sind aufgrund des großen Umfangs in dieser Anlagenliste nicht in Einzeldokumente aufgeschlüsselt. Die Dokumente sind in folgenden Ordnern sortiert:

- 01_Lageplan, Baustelleneinrichtung
- 02_Werkplanung: Grundrisse, Deckenspiegel
- 03_Details
- 04_Übersichtspläne
- 05_Planlisten

1. DGNB
- Materialökologische Anforderungen

1. Bauzeitenplan, Baustellenordnung
- 251117_SCD_BZTP_Gesamt
- 231207_Baustellenordnung_SCD

## 7.0 ZTV Trockenbau Leistungsumfang
7.0 ZTV Trockenbauarbeiten Leistungsumfang

Die Leistungen dieses LV umfassen:

- Abhangdecken mit Aussparungen und Revisionsöffnungen, mit Reviklappen,
  Bekleidung einlagig mit Holz-Akustikelemente oder Holzwolle-Akustikplatten
 in den Gebäuden Realschule sowie FOS.
- Zudem GK Decken und GK Abkofferungen an Trennwände (Decke unter Decke)
  - verteilung siehe Deckenübersichtsplan

- Bestandsdokumentationen und Zustimmungen im Einzelfall:
  (falls Zustimmungen notwendig)

Das LV ist aufgeteilt in Bauabschnitte: BA 1 Realschule und BA 3 FOS.

Von einer unterbrechungsfreien Leistungserbringung kann nicht ausgegangen werden.
Der Auftragnehmer hat seine Leistungen in Koordination mit den Gewerken HLS und ELT zu erbringen.

Lagerflächen stehen nur in begrenztem Umfang zur Verfügung. Container für Material und für Aufenthalt der Arbeitskräfte des AN sind Sache des AN - siehe Position "Baustelleneinrichtung für eigene Arbeiten des AN".
Aufstellen von Containern und Lagerflächen sind nur in Abstimmung mit der BÜ zulässig.

Hebezeuge: Siehe unter "Allgemeine Vertragsbedingungen" Punkt: Hebezeuge
Zu Beginn der Ausbauarbeiten wird es am Gebäudeteil B einen Gerüstaufzug geben, für BT A und C wird es Absetzbühnen geben.
Ein Anrecht auf Nutzung bis zur Fertigstellung besteht nicht - falls das Gerüst vorher abgebaut wird.
Die Einbringung des Materials kann in den Obergeschossen über festgelegte Einbringöffnungen / die Gerüstlagen erfolgen.

Hohlraumdämmungen für Unterhangdecken
aus einlagiger Mineralwolle-Hohlraumdämmung zwischen Unterkonstruktion verlegt:
- Rohdichte > 15 kg/m3; gemäß Anforderungen aus Brand- und Schallschutz
- Baustoffklasse A1 nach DIN EN 13501
- Anwendungstyp WTR
- In Teilbereichen mit eingepackter Dämmung in Folienbeutel

Oberflächen: keine verspachtelung notwendig

## 7.1 ZTV Systembeschreibung Abhangdecken mit Holz - Akustikelemente
7.1 ZTV Systembeschreibung Abhangdecken mit Holz - Akustikelemente

Deckenaufbauten mit Brettsperrholz - Akustikpaneel

Brettsperrholz - Akustikpaneel mit Holzfaser Absorber, Systembeschreibung
Oberfläche Fichte astrein schlicht: Sichtseite aus astreinen Fichtenholz-Einschichtplatten in schlichter Sortierung. Die in Rift/Halbrift eingeschnittenen Lamellen sind sichtbar keilgezinkt, der Farbton der Lamellen mit wenig Variation (ruhiges Erscheinungsbild), Oberfläche sauber geschliffen und strukturiert.

Weitere technische Informationen:
- Höhe: 33 mm, Länge: 2940 mm, Deckbreite: 625 mm, im freien Verband zu reduziertem Verschnitt
- Umlaufende Nut für Verbindung mit Sperrholzfeder
- Holzart Mittel- und Rücklage Fichte
- Technisch getrocknet, Holzfeuchte 9±2%
- Kreuzweise, schadstofffreie PUR-Verklebung
- Hinter der Leistenoberfläche ist mit 70% Flächenanteil ein Holzfaser-Absorber integriert (A70G)
- Rückseite: Offen, vier Längsleisten

Es ist darauf zu achten, dass die Querlagen der Elemente in einer Flucht liegen. Zusätzlich notwendige Schnitte sind in die Position einzukalkulieren.

Die verborgene Befestigung erfolgt in den Akustikfugen mit Klammern oder mit Spezialschrauben. Evtl. Mehraufwände sind einzukalkulieren. Geeignete Befestigungsmittel sind beim Hersteller zu beziehen.

Deckenaufbau DE.HP01; Einsatz im Bereich Schulen, Verwaltungsbereich, Flure;
Unterkonstruktion:
gem. Bemessung des AN und den Angaben des Systemherstellers:
bestehend aus Stahl-Systembauprofilen:
- Noniusabhänger oder Direktabhänger in verschiedener Längen, Lastklasse 0,3 kN;
  Anzahl und Abstand der Abhänger nach statischem Erfordernis
  Abhanghöhe: siehe Angabe in LV-Position
- Kreuzrost bestehend aus:
  CD-Profil 60/27/0;6 mm als Grund- und Tragprofile,
  - Achsabstand Grundprofil a = 800mm
- - Achsabstand Tragprofil  a = 500mm
- alle notwendigen Verbinder, sowie Befestigungsmittel
- Wandanschluss - siehe Angaben in separaten Positionen:
- alle Stahlteile und Verbindungsmittel verzinkt.

Bekleidung mit Holz-Akustikpaneel - siehe obenstehende Systembeschreibung
- in VStätt schwer entflammbar
- Holz-Akustikpaneel geschlitzt, unregelmäßige Leistenbreiten (12-25mm), Fuge 4mm
- weisslich durchscheinend geölt W10-H, fein gebrüstet,
- 70% Akustikanteil
- Flächengewicht: Platte= 9,1 kg/m2
- αw ≥ 0,80
- αp(125 Hz) ≥ 0,45

------------

Deckenaufbau DE.HP02, Einsatz im Bereich Schulen, Erdgeschoss MZW-Raum
Unterkonstruktion
gem. Bemessung des AN und den Angaben des Systemherstellers:
bestehend aus Stahl-Systembauprofilen:
- Noniusabhänger oder Direktabhänger in verschiedener Längen, Traglast 0,3 kN;
  Anzahl und Abstand der Abhänger nach statischem Erfordernis
  Abhanghöhe: siehe Angabe in LV-Position
- Kreuzrost bestehend aus:
  CD-Profil 60/27/0 s = 6 mm und UA Profil 50/40 mit s = 2 mm
 - Achsabstand Grundprofil a = 800mm
 - Achsabstand Tragprofil  a = 500mm

Bekleidung mit Holz-Akustikpaneel
- wie bei DE.HP01

-----------

Deckenaufbau für DE.HP03; Einsatz im Bereich FOS: Erdgeschoss Aula
wie DE.HP01; jedoch:
 Lastklasse 0,3 kN;
- wird im Bereich HBV-Rippendecken montiert, Breite zwischen Rippen jeweils ca. 600 mm
Bekleidung mit Holz-Akustikpaneel:
- in VStätt schwer entflammbar

## 7.2 ZTV Systembeschreibung Deckenaufbauten mit mit Holzwolle Leichtbauplatten
7.2 ZTV Systembeschreibung Deckenaufbauten mit Holzwolle Leichtbauplatten

Holzwolle Leichtbauplatten
Anwendung als dekorativ und akustisch wirksame Unterdecken in Innenräumen.
Die Montage findet unter kontrollierten Feuchtigkeits und Temperaturbedingungen statt.
Alle staubverursachenden Baumaßnahmen müssen vor Beginn der Montage abgeschlossen sein.
Platten sind planeben zu lagern und vor Feuchtigkeit und Verschmutzung zu schützen.

Material:  magnesitgebundener Holzwolle (Faserbreite 1mm),
Abmessungen: 1200 x 600 mm
Dicke 25 mm
Kanten  umlaufend gefast 5 mm
Schallabsorption:  αw ≥ 0,90, αp(125 Hz) ≥ 0,45
Farbe:  beige / Naturton

Bezeichnungsschlüssel: WW-EN 13168-L4-W2-T2-S2-P2-Cl3
Brandverhalten  Euroklasse B-s1,d0
Wärmeleitfähigkeit λ = 0,09 W/mK gemäß EN 12667

Holzwolle Leichtbauplatten mit Reflektorplatte - schallreflektierender Ausführung:
Schallreflektierende Zweischichtplatte bestehend aus:
- 19 mm Grundplatte und 6 mm Deckplatte aus magnesitgebundener Holzwolle- wie oben beschrieben -
- zwischen den beiden Lagen ist eine schallreflektierende Aluminium-Dampfsperre eingeklebt

----------------

Deckenaufbau DE.HW01; Einsatz im Bereich Schulen, Klassenräume im Untergeschoss
Unterkonstruktion: unterhalb von Stahlbeton-Decken
gem. Bemessung des AN und den Angaben des Systemherstellers:
bestehend aus Stahl-Systembauprofilen:
- Noniusabhänger oder Direktabhänger in verschiedener Längen, Lastklasse 0,3 kN;
  Anzahl und Abstand der Abhänger nach statischem Erfordernis
  Abhanghöhe: siehe Angabe in LV-Position
- Kreuzrost bestehend aus:
  CD-Profil 60/27/0;6 mm als Grund- und Tragprofile,
  - Achsabstand Grundprofil a = 800mm
- - Achsabstand Tragprofil  a = 500mm
- alle notwendigen Verbinder, sowie Befestigungsmittel
- Wandanschluss - siehe Angaben in separaten Positionen:
- alle Stahlteile und Verbindungsmittel verzinkt.

Bekleidung mit Holzwolle - Leichtbauplatten
- Material:  magnesitgebundener Holzwolle (Faserbreite 1mm),
- Abmessungen:  1200 x 600 mm
- Dicke  25 mm
- Kanten  umlaufend gefast 5 mm
- Flächengewicht:  12,6 kg/m2
- Schallabsorption:  αw ≥ 0,90; αp (125 Hz) ≥ 0,45
- Brandverhalten  Euroklasse B-s1,d0
- Wärmeleitfähigkeit  λ = 0,09 W/mK gemäß EN 12667
- Farbe:  beige / Naturton

------------

Deckenaufbau DE.HW02, Einsatz im Bereich Schulen, Bandübungsräume im Untergeschoss
Unterkonstruktion unterhalb von Stahlbeton-Decken
gem. Bemessung des AN und den Angaben des Systemherstellers:
bestehend aus Stahl-Systembauprofilen:
- Noniusabhänger oder Direktabhänger in verschiedener Längen, Traglast 0,3 kN;
  Anzahl und Abstand der Abhänger nach statischem Erfordernis
  Abhanghöhe: siehe Angabe in LV-Position
- Kreuzrost bestehend aus:
- CD-Profil 60/27/6
  - Achsabstand Grundprofil a = 800mm
  - Achsabstand Tragprofil  a = 500mm

Bekleidung mit Holzwolle-Leichtbauplatten
- wie bei DE.HW01
- zusätzlich: Dämmauflage; Mineralwolle d ≥ 50 mm und Folie als Rieselschutz, d ≤ 30 μm
- Untergrund: GK - Schallschutzkoffer (2x GKB) - siehe Systembeschreibung Schallschutz-Abkofferung

-----------

Deckenaufbau für DE.HW03; Einsatz im Bereich Schulen: Erdgeschoss und 1.OG; Unterrichtsräume

Unterkonstruktion im Bereich HBV - Rippendecke; Abstand Rippen 700 mm
- wie bei DE.HW01
- Lastabtragung AHD an Rippen aus Konstruktionsvollholz
- Abhänger mit Abstand 900 mm im Bereich von Leuchten, in jedem 2. Deckenfeld, siehe Deckenspiegel

Bekleidung mit Holzwolle-Leichtbauplatten
- wie bei DE.HW01
- zusätzlich: Dämmauflage; Mineralwolle d ≥ 50 mm und Folie als Rieselschutz, d ≤ 30 μm

Deckenaufbau für DE.HW03 mit Schallschutzkoffer
im Bereich von Trennwänden mit Schallschutzanforderung:
- Untergrund: Schallschutzkoffer; als AHD mit 2 x 12,5 mm GKB -Platten,
- Schallschutzkoffer als separate Positionen im LV
---------------

Deckenaufbau für DE.HW04; Einsatz im Bereich Schulen: 1.OG bzw. 2.OG unter Dach

Unterkonstruktion im Bereich Dachelemente mit Neigung, zwischen KVH - Sparren
- wie bei DE.HW01
- Lastabtragung AHD an Sparren aus Konstruktionsvollholz
- Abhänger mit Abstand 900 mm im Bereich von Leuchten, in jedem 2. Deckenfeld, siehe Deckenspiegel

Bekleidung mit Holzwolle-Leichtbauplatten
- wie bei DE.HW01
- zusätzlich: Dämmauflage; Mineralwolle d ≥ 50 mm und Folie als Rieselschutz, d ≤ 30 μm

Deckenaufbau für DE.HW04 mit Schallschutzkoffer
bei Deckenanschlüssen im Bereich von Trennwänden mit Schallschutzanforderung:
- Untergrund: Schallschutzkoffer; als AHD mit 1 x 12,5 mm GKB -Platten,
- Schallschutzkoffer als separate Positionen im LV

## 7.3 ZTV Systembeschreibung Schallschutz-Koffer; Decke unter Decke
7.3 ZTV Systembeschreibung Schallschutz-Koffer

Ausführung im Bereich von Trennwänden mit Schallschutzanforderung und in lauten Räumen wie Werkstätten oder Bandübungsräumen.

Zur Ausführung gelangen Schallschutz- Koffer in Kombination mit einer Sichtdecke.
Die Zusatzlast der abgehängten Decke (Sichtdecke ≤ 0,15kN/m2) muss bei der Unterkonstruktion des Schallschutz- Koffers berücksichtigt werden.

Deckenkonstruktion ist vom AN hinsichtlich der Tragfähigkeit für die Metall-Unterkonstruktion eingenverantwortlich zu bemessen und die Lastklasse zu bestimmen.

Konstruktionshöhe der UK bis GK-Bekleidung: siehe Angabe in Position
UK Deckenbekleidung: siehe Angabe in Position

Unterkonstruktion:
gem. Bemessung des AN und den Angaben des Systemherstellers, aus Stahl-Systembauprofilen,
als Grund- und Tragprofile CD 60/27/6
Befestigung mit Direktabhängern
und bauaufsichtlich zugelassenen Befestigungsmittel
Ausführung der Unterkonstruktion aus verzinkten Stahlblechprofilen DIN 18182-1,

Decklagen / Bekleidung:
aus Gipsplatten GKB nach DIN 18180 bzw. Typ A nach DIN EN 520
Ausführung gemäß Herstellervorgaben

Schallschutz-Abkofferung 1 x GKB; DT_EA_14022; zwischen Sparren, geneigtes Dach aus BSH
zwischen Holzsparren aus BSH; in Bereichen von Trennwänden mit gleitenden Deckenanschlüssen
- Dämmauflage: 50 mm Mineralwolle
- Befestigungsuntergrund: Brettsperrholz - Dachelemente
- Bekleidung: 1 x 12,5 mm; Plattentyp: GKB
- Spachtelung: Qualitätsstufe Q1, ohne optische Anforderunge mit Zusatzlasten:
- unterhalb der Schallschutzabkofferung wird Decke Typ DE.HW04 - Holzwolle Akustikplatten
  mit Direktabhängern montiert. Die Zusatzlasten sind nach Herstellervorgabe zu planen.

Schallschutz-Abkofferung 2 x GKB, DT_EA_14021; zwischen HBV-Rippendecke,
Wie vorbeschrieben, jedoch:
zwischen Holzrippen der HBV-Rippendecke, Rippen aus BSH;
- Befestigungsuntergrund: OSB-Platte 20 mm mit Aufbeton
- Bekleidung: 2 x 12,5 mm; Plattentyp: GKB

Anschlüsse : Decke an Holzsparren oder Holzrippen aus BSH
für vorbeschriebene GK Deckenkonstruktionen mit ein - oder zweilagiger GK-Bekleidung,
seitlich an begrenzende BSH -Rippen oder Sparren, gerade, horizontal bzw. an Dachschräge angepasst verlaufend, ohne Anschlussprofil, Fugenausbildung mit Trennstreifen und Spachtel

## 7.4 ZTV Systembeschreibung - Reviklappen
7.4 ZTV Fortsetzung Systembeschreibung - Reviklappen

Reviklappen
systemgeeignet; ohne / mit Brandschutzanforderung.

Revisionsklappen in Holz-Akustikpaneelen / Holzwolle-Akustikpaneelen
Revisionsklappen mit Aluminiumrahmen zur Füllung mit Akustikpaneel / Holzwollepaneel gleicher Oberflächenausführung wie die Hauptposition

Aluminiumrahmen:
- Abmessungen: siehe Angabe in Position
- Rahmen liegt auf 27 mm Unterkonstruktion auf und wird mit 4 Schrauben seitlich an UK befestigt
- 2 Stück Innensechskant-Schlösser
- 2 Spezialbänder zum Aufklappen (90°), im geschlossenen Zustand nicht sichtbar
- Kettensicherung gegen abklappen

Bekleidung:
- wird bauseits aus Akustikelementen wie die angrenzende Deckenbekleidung zugeschnitten und auf den Alurahmen festgeschraubt. Es können selbstbohrende Schrauben verwendet werden oder alternativ Löcher in den Rahmen gebohrt werden.

In den EP ist jeweils auch das notwendige Auswechseln der Decken- Unterkonstruktion und der zusätzlich erforderlichen Abhängungen enthalten.

Revisionsklappen aus Aluminium in GK-AHD / Schallschutzkoffer
mit Einbaurahmen und Innendeckel, mit Plattenfüllungen, verdeckt liegende Scharniere,
Klappe flächenbündig in Deckenkonstruktion angeordnet,
bei Einbau in Decken: mit selbst justierenden Fangarmen

Oberflächen der Rahmen in Metalloptik weiß pulverbeschichtet

GK-Plattenfüllung für die Innendeckel bei Reviklappen in Decken:
- Decke ohne Brandschutzanforderung: Füllung 1 x 12,5 mm bzw. 2 x 12,5 mm

## 29 01-3532.01 Holz-Abhangdecken RS + FOS

### Titel 02 BA 1 Realschule

#### Bereich 02.01 Vorbereitende Arbeiten

**02.01.01 (Roll)- Gerüste ab 3,50 - 4,60 m**
*** Pauschalposition
Liefern, Aufbauen und Vorhalten mehrerer, zur
Durchführung der im Leistungsverzeichnis dargestellten
Arbeiten, geeigneter Gerüste. (Rollgerüste, etc.)

Mit einzukalkulieren ist der eventuell notwendige mehrmalige Auf-/Abbau.

Das Rollgerüst ist aufzustellen, für die Dauer der eigenen Leistung vorzuhalten und anschließend abzubauen und zu entfernen; Räumen erst nach Rücksprache mit der Objektüberwachung.

Für Arbeitshöhe (UK Abhangdecke) tlw. über 3,50 - 3,75 m im EG bzw. OK Abhänger bis 4,80 m

Kalkulationsgrundlage: 3 Stück Gerüste

Bereiche:
- Holz-Akustikelemente = +- 600 qm
- Holzwolle-Akustikplatten = 2.500 qm
Menge: 1,000 psch

**02.01.02 Werk- und Montagezeichnungen**
*** Pauschalposition
Erstellung von Werk- und Montagezeichnungen mit Darstellung aller notwendigen Grundrisse und Details.
Inkl. notwendiger statischer Berechnungen oder Nachweise.

Werkstattzeichnungen müssen auch alle werkseitig zu
erstellenden Installationsschlitze, Durchbrüche und
Steckdosenbohrungen auf Grundlage der Werkplanung der
Architekten und der Fachplaner enthalten.

Die Zeichnungen und vollständigen Inhalte sind den Planern zur Freigabe vorzulegen. Korrekturen sowie Anpassungen sind entsprechend zu ergänzen und anzupassen.
Für die Fertigung und Montage dürfen nur die zur Ausführung freigegebenen Zeichnungen sowie Produkte herangezogen werden.
Menge: 1,000 psch

**02.01.03 Bemusterung Holz - Akustikelemente**
Zur Festlegung der Beschichtung und Oberflächenoptik
sind Handmuster gem. ZTV, einschl. umlaufender Kantenausbildung herzustellen.

Die Muster sind vor Ausführung zur Freigabe vorzulegen.
Menge: 1,000 St

**02.01.04 Bemusterung Holzwolle - Akustikplatten**
Zur Festlegung der Beschichtung und Oberflächenoptik
sind quadratische Handmuster gem. ZTV, einschl. umlaufender Kantenausbildung herzustellen.

Die Muster sind vor Ausführung zur Freigabe vorzulegen.
Menge: 1,000 St

#### Bereich 02.02 AHD Holz - Akustikelemente

##### Abschnitt 02.02.01 AHD Holz - Akustikelemente

**02.02.01.01 AHD Holz - Akustikelemente, DE.HP01 / BST-Decke**
*** Bezugsbeschreibung
Gemäß Systembeschreibung in ZTV.

Hinweis zum Brandschutz:
in der Aula (VStätt) Deckenbekleidung schwer entflammbar und Unterkonstruktion und Dämmung nicht brennbar.

Hinweis: Teilbereiche der AHD müssen für eine spätere Nachinstallation abnehmbar ausgeführt werden.
Diese Bereiche sind im Deckenspiegel entsprechend gekennzeichnet. Die genannten Bereiche sind mit sichtbarer Verschraubung auszuführen.

Abhanghöhe: +- 0,20 bis 0,80 m
Einbauhöhe: 2,50 m bis +-3,20 m über OKFB

Montageart: verdeckt geschraubt, (in Teilen sichtbar geschraubt)
Untergrund: BST - Decke
Bereich: Realschule, GBT B - C, EG / GBT B, 1.OG

Randabschluss als offene Schattenfuge von 15 mm
bzw. im Mehrzweckraum GTB B 25 mm
(siehe separate Position)

Detail: DT_EA_14010
Menge: 1043,000 m²

**02.02.01.02 AHD Holz - Akustikelemente, DE.HP01 / STB-Decke**
*** wie Position 02.02.01.01
Abhanghöhe: 0,70 m
Einbauhöhe: 2,99 m über OKFB

Untergrund: STB
Bereich: Realschule, GBT B, UG

Detail: DT_EA_14010
Menge: 182,000 m²

**02.02.01.03 AHD Holz - Akustikelemente, DE.HP01 / Sparrendach**
*** wie Position 02.02.01.01
Einbauhöhe: 1.OG 3,0 m über OKFB / 2.OG 2,50 m, 3,75 m bis 5,32 m

Untergrund: Sparrendach
Bereich: Realschule, GBT A - C, 1.OG / GBT B, 2.OG

Detail: DT_EA_14010
Menge: 435,000 m²

**02.02.01.04 AHD Holz - Akustikelemente, DE.HP01 (schwer entflammbar)**
*** wie Position 02.02.01.01
In der Aula nach VStätt Deckenbekleidung schwer entflammbar und Unterkonstruktion und Dämmauflage nicht brennbar.

Einbauhöhe: 3,20 m ü.OKFB
Untergrund: BST - Decke

Bereich: Realschule, GBT B, EG, Aula - R.B.0.V04
Menge: 200,000 m²

**02.02.01.05 AHD Holz - Akustikelemente, DE.HP01 in Tb. schallreflektierend**
*** wie Position 02.02.01.01
Querlage massiv mit Entlastungsstreifen (Holzfaser)
Fläche = reflektierend !

Abhanghöhe: 0,73 m
Einbauhöhe: 3,20 m über OKFB

Bereich: Realschule, GBT A, Geschoss EG, Raum: R.A.0.01.
Untergrund: Rippendecke (OSB + STB)

Einbauposition:
Siehe Deckenübersichtsplan sowie Deckenspiegel.

Detail: DT_EA_14010
Menge: 52,000 m²

**02.02.01.06 AHD Holz - Akustikelemente zw. Rippen, DE.HP03 (absorbierend)**
*** Bezugsbeschreibung
Gemäß Systembeschreibung in ZTV.

Untergrund: HBV - Rippendecken, OSB Platte als verlorene Schalung.
Nach VStätt Deckenbekleidung schwer entflammbar und Unterkonstruktion und Dämmauflage nicht brennbar.

Abhanghöhe: 0,26 m
Einbauhöhe: 4,395 m über OKFB

(Gerüste siehe vorbereitende Arbeiten)
Verlegeart: zwischen Rippen, Sparrenlichte 0,70 m
Montageart: sichtbar geschraubt, umlaufend offene Schattenfuge von 15 mm (siehe separate Position)

Bereich: EG, Mehrzweckraum (VStätt), GBT B, Realschule

Detail: DT_EA_14010
Menge: 162,000 m²

**02.02.01.07 AHD Holz - Akustikelemente zw. Rippen, DE.HP03 (reflektierend)**
*** wie Position 02.02.01.06
Holz - Akustikelemente in schallreflektierender Ausführung.
Bereich: RS, GBT B, EG, Mehrzweckraum (VStätt)

Detail: DT_EA_14010
Menge: 45,000 m²

##### Abschnitt 02.02.02 Deckenabkofferung bei Höhenversprung von Holz - Akustikelemente

**02.02.02.01 Seitliche Deckenabkofferung bei Holz - Akustikelemente im MZW-Raum**
Seitliche Deckenabkofferung bei Deckenversprung der AHD Holz-Akustikelemente mit Aussparungen für Weitwurfdüsen.

UK nach stat. Erfordernis, nicht brennbar, Traglattung mit UA - Profil 27/60 als Rahmen (nicht brennbar sowie nicht sichtbar).
Nach statischen und brandschutztechnischen Anforderungen bzw. nach Herstellerangaben und Wahl des Bieters.

Bekleidung mit MDF - Platte, Fichte furniert 20 mm, schwer entflammbar, Höhe: +- 0,95 m.
Oberfläche wie Deckenbekleidung.
Aussparungen für Weitwurfdüsen nach Angaben TGA,
(siehe separate Position für Aussparungen)

Kantenausbildung stumpf, als offene Schattenfuge 25 mm zur Abluftansaugung. Abschluss mi gefälzter Abschlussleiste, Fichte furniert wie Deckenpaneele, schwer entflammbar.

Bereich: Realschule, EG, Mehrzweckraum
UK AHD + 3,20 m über OKFB

Detail: DT_IA_41312
Menge: 13,060 m²

**02.02.02.02 Seitliche Deckenabkofferung bei Holz - Akustikelemente**
Seitliche Deckenabkofferung bei Deckenversprung der AHD Holz-Akustikelemente zu Lerncluster.

Bekleidung mit Spanplatte 19 mm, furniert Fichte, Oberfläche wie Deckenbekleidung, ohne Dämmung.
UK mit Holz Latten als Lattenrahmen.
Kantenausbildung stumpf mit Falz als Schattenfge nach Profilierung der Deckenfläche.

Montageart: nicht sichtbar verschraubt
UK AHD 2,50 ü. OKFB
Höhe: +- 0,50 m
Bereich: Realschule,1. OG, Flur zu Lerncluster

Detail: DT_IA_41504
Menge: 4,350 m²

**02.02.02.03 Seitliche Deckenabkofferung von Holz-Akustikelemente zu Holzwolle - Akustikplatte**
Seitliche Deckenabkofferung bei Höhenversprung der AHD Holz-Akustikelemente zu Holzwolle-Akustikplatten.

UK nach stat. Erfordernis, nicht brennbar, Traglattung mit UA - Profil 27/60 als Rahmen (nicht brennbar sowie nicht sichtbar).

Bekleidung Spanplatte 19 mm, Fichte furniert, schwer entflammbar, Oberfläche wie Deckenbekleidung.
Nach statischen und brandschutztechnischen Anforderungen bzw. nach Herstellerangaben und Wahl des Bieters.

Kantenausbildung stumpf als Schattenfuge 4 mm (Abschlussleiste)

Bereich: Realschule, 2. OG Flur
UK AHD + 2,50 m ü. OKFB
Höhe: +- 1,6 m bis 3,0 m, abgeschrägt zur Dachneigung

Detail: DT_IA_41504
Menge: 19,200 m²

**02.02.02.04 Höhenversprung Deckenabkofferung von Holz - Akustikelemente**
Höhenversprung der AHD Holz-Akustikelemente zu Holz-Akustikelemente.

Abhängung mit Nonius-Abhänger, Grund- und Tragprofil als Kreuzrost CD 60/27 mm. Wg. anschließender Wandbekleidung nicht hinterlüftet, alle Fugen luftdicht verschließen bzw. hinterlegen.
Nur herstellen des Höhenversprungs bzw. der AHD.
Anschluss und Position in Abstimmung mit Innenausbau (Schreiner).
Abschluss als hinterlegte Schattenfuge von 15 mm.

Bereich: Realschule, EG, Aula und 1. OG Flur
Höhe: +- 0,70 m
Höhenversprung: von + 2,75 zu 3,45 m ü. OKFB

Detail: DT_IA_41502
Menge: 3,000 St

##### Abschnitt 02.02.03 Revisionsklappen in Holz - Akustikelemente

**02.02.03.01 Revisionsklappe 40/40 für Holz - Akustikelemente**
*** Bezugsbeschreibung
Revisionsklappe für den Einbau in Deckenverkleidung Holz - Akustikelemente.
Gemäß Systembeschreibung in ZTV.

Inkl. Herstellen der Öffnung und systemgerechter Anpassung der Unterkonstruktion, einschl. aller Befestigungen.

Größe:  400 x 400 mm

Detail: DT_IA_41505
Menge: 102,000 St

**02.02.03.02 Revisionsklappe 60/60 für Holz - Akustikelemente**
*** wie Position 02.02.03.01
Revisionsklappe für den Einbau in Deckenverkleidung Holz - Akustikelemente.
Gemäß Systembeschreibung in ZTV.

Größe:  600 x 600 mm

Detail: DT_IA_41505
Menge: 64,000 St

##### Abschnitt 02.02.04 Deckenaussparungen und Ausschnitte in AHD mit Holz - Akustikelemente

**02.02.04.01 Deckenaussparung für Beamer in Mehrzweckraum**
Deckenaussparung für Montagekonsole in zuvor beschriebene Holz - Akustikplatten.
UK Beamerhalterung mittig zwischen Rippen
und mittig zu Bühnenöffnung.

Aussparung rund, ø 68 mm (siehe Angabe Deckenspiegel)
Abschluss als offene Schattenfuge.
Position siehe Deckenspiegel.

Bereich: Realschule, GBT B, EG, Mehrzweckraum

Detail: DT_IA_41313
Menge: 1,000 St

**02.02.04.02 Deckenaussparung für Leinwand in Mehrzweckraum**
Deckenaussparung in zuvor beschriebene Holz-Akustikelemente inkl. entsprechender UK und auswechselung der Tragprofile.
UK Leinwandhalterung mittig zwischen Rippen.
Position siehe Deckenspiegel.

Aussparung rechteckig, ca. 0,10 x 3,50 m.
(siehe Angabe Deckenspiegel)
Ausschnitt als offene Schattenfuge.

Bereich: Realschule, GBT B, EG, Mehrzweckraum.
Detail: DT_IA_41313
Menge: 1,000 St

**02.02.04.03 Deckenaussparung mit Anarbeitung an Trennwandsystem MZW-Raum**
Deckenaussparung und Anarbeitung der AHD Holz - Akustikelemente für Trennwandschiene der mobilen Trennwand im Mehrzweckraum.

Inkl. Auswechselung und Anpassung der UK.
Abschluss zur Laufschiene als offene Schattenfuge 4 - 6 mm.
Abschluss der AHD zur Deckleiste als offene Schattenfuge 25 mm. Achsabstand zum Schiebeelement 0,30 m.

Position und Anordnung siehe Werkplanung bzw. Deckenspiegel.

Bereich: Realschule, GBT B, EG, Mehrzweckraum
Detail: DT_IA_41303
Menge: 5,500 m

**02.02.04.04 Deckenaussparung für Traversen Abhängung im MZW-Raum**
Deckenaussparung in AHD Holz - Akustikelemente für Traversen bzw. Abhängung im Mehrzweckraum.

Abschluss als offene Schattenfuge 15 mm.
Siehe Werkplanung bzw. Deckenspiegel.

Bereich: Realschule, GBT B, EG, Mehrzweckraum
Abmessung: länge Traverse 8,0 m
(Einbausituation ist mit Fachplanung abzustimmen)
Menge: 1,000 St

**02.02.04.05 Deckenaussparung für Abhänger von Türhaftmagnete**
Deckenaussparung in AHD Holz - Akustikelemente für Abhänger von Türhaftmagnete zu den Objekttüren.

Abschluss als offene Schattenfuge 15 mm.

Abmessungen: +- 90 x 90 mm
Bereich: Realschule, EG
Anpassung Aussparung an bauseitigen Abhänger

Detail: DT_IT_51149
Menge: 12,000 St

**02.02.04.06 Aussparung und Anarbeiten an Stützen 300 x 300**
*** Bezugsbeschreibung
Aussparung und Anarbeitung der zuvor Beschriebenen AHD Decke an STB Stützen.

Abmessungen: 300 x 300 mm
Abschluss: offene Schattenfuge 15 mm

Bereich: GBT B, UG, Flur R.B. - 1.V01
Menge: 2,000 St

**02.02.04.07 Aussparung und Anarbeiten an Stützen 400 x 400**
*** wie Position 02.02.04.06
Abmessungen: 400 x 400 mm

Bereich: GBT B, EG, Aula R.B.0.V04 und
Mehrzweckraum R.B.0.20.
Menge: 4,000 St

**02.02.04.08 Aussparung bei seitlicher Deckenabkofferung**
Aussparungen in seitlicher Deckenabkofferung für Weitwurfdüsen gemäß Angaben TGA.

Position siehe Deckenspiegelplan

Bereich: Realschule, EG, Mehrzweckraum
Einbauhöhe: 3,57 m über OKFB (Achse)
D = 0,315 m

Detail: DT_IA_41312
Menge: 6,000 St

#### Bereich 02.03 AHD Holzwolle - Akustikplatten

##### Abschnitt 02.03.01 AHD Holzwolle - Akustikplatten

**02.03.01.01 AHD Holzwolle - Akustikplatten zw. Rippen, DE.HW03**
*** Bezugsbeschreibung
Gemäß Systembeschreibung in ZTV.

Lichter Abstand zw. Rippen = +- 0,70 m.
Umlaufende Schattenfuge -  siehe separate Position
-> Randabschluss

Abhanghöhe: +- 0,26 m
Einbauhöhe: EG > +- 3,915 / 1. OG > 3,16 m über OK FFB.

Untergrund: HBV - Rippendecken, OSB Platte als verlorene Schalung mit Aufbeton.
Bereich: Realschule, GBT A-B-C, EG sowie GBT B, 1.OG

Detail: DT_EA_14021

Plattenformate als Sonderformate 62,5 x 67,0 cm (Verschnittersparnis)
Menge: 1595,280 m²

**02.03.01.02 AHD Holzwolle - Akustikplatten zw. Rippen unter GK - Decke, DE.HW03**
*** wie Position 02.03.01.01
Zusätzliche GK - Abkofferung "Decke unter Decke"
(GK Decke in separater Position)

Untergrund: 2 x GKB 12,5 mm

Abhanghöhe: +- 0,26 m
Einbauhöhe: 3,92 m über OKFB

Montage: sichtbar geschraubt,
Umlaufende Schattenfuge -  siehe separate Position
-> Randabschluss
Bereich: Realschule,GBT A, EG,  Werken 1 + 2, Werken Lag/Mas

Detail: DT_EA_14021
Menge: 209,440 m²

**02.03.01.03 AHD Holzwolle - Akustikplatten zw. Rippen schallreflektierend, DE.HW03**
Holzwolle-Leichtbauplatten in schallreflektierender Ausführung.
Gemäß Systembeschreibung in ZTV.

Untergrund: HBV-Rippen-Decke, Holzschalung unter Stahlbeton

Abhanghöhe: +- 0,26 m
Einbauhöhe: 3,92 m über OKFB

Montage: sichtbar geschraubt
Umlaufende Schattenfuge -  siehe separate Position
-> Randabschluss

Bereich: Realschule, GBT C,EG
Räume: Musiksaal 1 + 2

Plattenformate als Sonderformate 62,5 x 67,0 cm (Verschnittersparnis zw. Rippen, 70 cm)

Detail: DT_EA_14021 / DE.HW03
Menge: 47,600 m²

**02.03.01.04 AHD Holzwolle - Akustikplatten, DE.HW01**
*** Bezugsbeschreibung
Gemäß Systembeschreibung in ZTV.

Abhanghöhe: +- 0,26 m
Einbauhöhe: 3,0 m über OKFB
Umlaufende Schattenfuge -  siehe separate Position
-> Randabschluss

Untergrund: Stahlbeton
Verlegeart: Halbverband
Bereich: Realschule, GBT. B, UG
Räume: Informatik 1 - 3

Detail: DT_EA_14020 / DE.HW01
Menge: 295,000 m²

**02.03.01.05 AHD Holzwolle - Akustikplatten unter GKB, DE.HW01**
*** wie Position 02.03.01.04
Holzwolle - Akustikplatten unter GKB (Decke unter Decke)

Abhanghöhe: +- 0,69 m
Einbauhöhe: 3,0 m über OKFB
Umlaufende Schattenfuge -  siehe separate Position
-> Randabschluss

Untergrund: GK - Schallschutzdecke, 2 x GKB 12,5 mm.
Montage: sichtbar geschraubt
Bereich: Realschule, GbT. C, UG
Räume: Musikräume / Räume: Einzel. Ü 1 - 3, Band Ü. 1 + 2

Detail: DT_EA_14020 / DE.HW02
Menge: 224,000 m²

**02.03.01.06 AHD Holzwolle - Akustikplatten unter GK - Schallschutzabkofferung zw. Sparren, DE.HW04**
Holzwolle - Akustikplatten unter GK - Schallschutzkoffer zwischen Sparren im Dachbereich.
Gemäß Systembeschreibung in ZTV.

Abhanghöhe: +- 0,35 m, parallel zur Dachfläche
Einbauhöhe: 3,75 - 5,35 m über OKFB

Untergrund: GK - Schallschutzdecke, 1 x GKB 12,5 mm
Sparrenabstand: 0,74 cm
Umlaufende Schattenfuge -  siehe separate Position
-> Randabschluss

Bereich: Realschule, GbT. A + C 1. OG
und GbT. B, 2. OG unter Dachschräge.
(An Trennwände mit gleitenden Deckenanschluss)

Detail: DT_EA_14022 / DE.HW04
Menge: 553,520 m²

**02.03.01.07 AHD Holzwolle - Akustikplatten zw. Sparren, DE.HW04**
Gemäß Systembeschreibung in ZTV.

Sparrenlichte 74 - 78 cm.
Abhanghöhe: +- 0,35 m, parallel zur Dachfläche
Einbauhöhe: 3,75 - 5,35 m über OKFB
Umlaufende Schattenfuge -  siehe separate Position
-> Randabschluss

Untergrund:  BSP Dachplatten
Bereich: Realschule, GBT. A + C 1. OG
und GBT. B, 2. OG

Detail: DT_EA_14022 / DE.HW04
Menge: 2484,720 m²

##### Abschnitt 02.03.02 GK - Schallschutzdecke und Abkofferungen

**02.03.02.01 GK Schallschutz-Abkofferung bei Trennwand zw. Rippen**
Schallschutzkoffer (1 x GKB) in Bereichen gleitender Deckenanschlüsse von Trennwänden zw. Rippen. (1,5 Felder)
gemäß Systembeschreibung in ZTV

Untergrund: HBV - Rippendecken, OSB Platte als verlorene Schalung mit Aufbeton.
Abhängung über Direktabhänger,
Abhanghöhe ca. 0,1 m.

Bereich: Realschule, GBT B, 1. OG, Klassenzimmer

Detail: DT_EA_14021
Menge: 23,000 m²

**02.03.02.02 Schallschutzkoffer 1 x GKB, zw. Sparren an BSH -Dach**
Schallschutzkoffer in Bereichen gleitender Deckenanschlüsse von Trennwänden zw. Sparren unter Dach.
Montage parallel zur Dachfläche.
gemäß Systembeschreibung in ZTV

Untergrund: Dachplatte BSP mit Dachneigung von 10°.
Abhängung über Direktabhänger,
Abhanghöhe ca. 0,1 m.

Bereich: Realschule, Dachflächen 1. OG sowie 2. OG.

Detail: DT_EA_14022 / DE.HW04
Menge: 683,000 m²

**02.03.02.03 Schallschutzkoffer 2x GKB, zw. HBV - Rippendecke**
GK Abkofferung in Werkräumen und Werkstätten zw. den Rippen.

2 x GKB (12,5 mm).
Inkl. Dämmauflage MW 50 mm.

Trag- und Grundlattung mit CD-Profil 60/27 (Kreuzrost),
Montage über Direktabhänger.

Untergrund: HBV - Rippendecken, OSB Platte als verlorene Schalung mit Aufbeton.

Keine verspachtelung notwendig.

Bereich: Realschule, GBT. A, EG, Räume Werken R.A.0.09 und R.A.0.11 sowie Werken Las/Mas R.A.0.12.

Detail: DT_EA_14021
Menge: 209,440 m²

**02.03.02.04 Decke unter Decke 2 x GKB, an STB Decke**
Schallschutzdecke aus 2 x GKB 12,5 mm und einer Dämmauflage 50 mm, MW nach DIN 13163.

Untergrund: StB
Abhängung über Nonius - Abhänger,
Trag- und Grundlattung als Kreuzrost,
CD-Profil 60/27 + UD Profil 28/27.
Abhanghöhe +- 0,50 m.

Keine Flächenverspachtelung notwendig.

Bereich: Realschule, GBT. C, UG, Bandübungsräume
Räume: Einzel. Ü 1 - 3, Band Ü. 1 + 2

Detail: DT_EA_14020 / DE.HW02
Menge: 304,640 m²

##### Abschnitt 02.03.03 Randabschluss von Holzwolle - Akustikplatten

**02.03.03.01 Randabschluss als Schattenfuge von Holzwolle - Akustikplatten zw. Rippen**
Decken- bzw. Randabschluss zu vor beschriebenen AHD Deckenverkleidung Holzwolle - Akustikplatten zw. Rippen.
Für die Herstellung einer Schattenfuge im Anschlussbereich zu den Holzrippen.

Umlaufender Schattenfuge von ≥ 15 mm.
UK bzw. Randprofil schwarz lackiert, UD Profil 2,8 x 2,7 cm mit mechanischer befestigung an Rippen.

Umlaufend je Raum (4 Seitig) bzw. zw. Rippen

Detail: DT_EA_14021
Menge: 4531,000 m

**02.03.03.02 Randabschluss als Schattenfuge von Holzwolle - Akustikplatten zw. Sparren**
Randabschluss der zu vor beschriebenen Deckenverkleidung
(Holzwolle - Akustikplatten) für die Herstellung einer Schattenfuge im Anschlussbereich zu Sparren.

Randabschluss AHD mit umlaufender Schattenfuge von
≥ 15 mm.
Randprofil schwarz lackiert, UD Profil 2,8 x 2,7 cm mit mechanischer befestigung an Sparren.
Umlaufend (4 Seitig) zw. Sparren.

Bereich: Realschule, GBT. A + C 1. OG
und GBT. B, 2. OG.

Detail: DT_EA_14022 / DE.HW04
Menge: 6920,000 m

**02.03.03.03 Randabschluss von GK - Schallschutz-Abkofferung zw. Sparren**
Randabschluss von GK - Schallschutzabkofferung über Holzwolle - Akustikplatten im Bereich der Trennwände mit gleitendem Wandanschluss an Dach.

Oberfläche 1 x GKB 12,5 mm.
Randabschluss stumpf mit Trennfugenband nach DIN 18340.

Trennfugenband einseitig selbstklebend mit Schutzfolie.
Verspachtelung nur im Randbereich notwendig.

Bereich: Realschule

Detail: DT_EA_14022
Menge: 1774,000 m

**02.03.03.04 Randabschluss von GK - Schallschutz-Abkofferung zw. Rippen**
Randabschluss von GK - Schallschutzabkofferung über Holzwolle - Akustikplatten im Bereich gleitender Wandanschluss zw. Rippen.

Oberfläche 1 x GKB 12,5 mm.
Randabschluss stumpf mit Trennfugenband nach DIN 18340.

Trennfugenband einseitig selbstklebend mit Schutzfolie.
Verspachtelung nur im Randbereich notwendig.

Bereich: Realschule, GBT B, 1.OG

Detail: DT_IA_41007
Menge: 205,000 m

**02.03.03.05 Randabschluss von GK - Schallschutzdecke über Holzwolle - Akustikplatten**
Randabschluss von GK - Schallschutzdecke über Holzwolle - Akustikplatten.

Randabschluss stumpf mit Trennfugenband nach DIN 18340.
Untergrund UD - Profil 28/27 umlaufend.

Trennfugenband einseitig selbstklebend mit Schutzfolie.
Verspachtelung nur im Randbereich.

Bereich: Realschule, GBT C, UG, Bandübungsräume
Detail: DT_IA_41508
Menge: 140,000 m

**02.03.03.06 Randabschluss als Schattenfuge von Holzwolle- Akustikplatten**
Randabschluss zu vor beschriebenen Deckenverkleidung
(Holzwolle - Akustikplatten) für die Herstellung einer Schattenfuge im Anschlussbereich zur StB Wand.

Randabschluss AHD mit umlaufender Schattenfuge von ≥ 15 mm.
Randprofil schwarz lackiert, UD Profil 2,8 x 2,7 cm.
Umlaufend (4 Seitig).

Bereich: Realschule, GBT B und C, UG,Informatik- und Bandübungsräume

Detail: DT_IA_41508
Menge: 260,000 m

**02.03.03.07 Randabschluss von Schallschutzkoffer GK - Decke zw. Rippen**
Randabschluss der GKB Schallschutzabkofferung zu den Rippen in den Werkräumen.
Stumpf mit Trennfugenband nach DIN 18340.

Oberfläche: 2 x GKB 12,5 mm.
Trennfugenband einseitig selbstklebend mit Schutzfolie.
Verspachtelung nur im Randbereich.

Bereich: Realschule, GBT A, EG, Werken 1 + 2, Werken Lag/Mas

Detail: DT_EA_14021
Menge: 478,000 m

##### Abschnitt 02.03.04 Deckenaussparungen in Holzwolle - Akustikplatten

**02.03.04.01 Deckenaussparung für Deckenversorgungssystem**
Deckenaussparung in zuvor beschriebene Holzwolle-Akustikplatten.
UK für Deckenversorgungssystem in Fachklassen, mittig zwischen Rippen. (siehe Deckenspiegelplan)
Position und Anzahl nach Angabe Fachklassenplanung und Hersteller.

Aussparung quadratisch, Abmessung ca. 100 bis 200 mm.
UK mit Auswechselung und zusätzlichem Abhänger bei Aussparung. Abschluss als Schattenfuge mit schwarz lackierten UD Profil 28/27 mm,

Bereich: Realschule, GBT. B, 2. OG.

Detail: DT_IA_41507
Menge: 50,000 St

##### Abschnitt 02.03.05 Revisionsöffnungen in Holzwolle - Akustikplatten

**02.03.05.01 Revisionsklappe 40/40**
*** Bezugsbeschreibung
Revisionsklappe für den Einbau in Deckenverkleidung
Holzwolle - Akustikplatten oder zw. Rippen

Gemäß Systembeschreibung in ZTV.

Inkl. Herstellen der Öffnung und systemgerechter Anpassung der Unterkonstruktion, einschl. aller Befestigungen.

Größe:  400 x 400 mm

Bereich: Realschule, GBT. B und C, UG sowie 2. OG Fachklassen. (siehe Werkplanung)
Räume: Informatik 1 - 3, Musikräume sowie Fachräume

Detail: DT_IA_41505
Menge: 8,000 St

**02.03.05.02 Revisionsklappe 40/40**
*** wie Position 02.03.05.01
Größe:  400 x 400 mm

Bereich: Realschule, GBT B und C, EG,
Räume: Musik 1 + 2, Instrument

Detail: DT_IA_41505
Menge: 3,000 St

**02.03.05.03 Revisionsklappe 40/60**
*** wie Position 02.03.05.01
Größe:  400 x 600 mm

Bereich: Realschule, GBT. B, UG
Räume: Informatik 1 - 3

Detail: DT_IA_41505
Menge: 2,000 St

**02.03.05.04 Revisionsklappe 62,5/62,5**
*** wie Position 02.03.05.01
Größe:  625 x 625 mm

Bereich: Realschule, GBT. B, UG
Räume: Informatik 1 - 3

Detail: DT_IA_41505
Menge: 11,000 St

**02.03.05.05 Revisionsklappe 60/60**
*** wie Position 02.03.05.01
Größe:  600 x 600 mm

Bereich: Realschule, GBT. B, UG
Räume: Informatik 1 - 3

Detail: DT_IA_41505
Menge: 5,000 St

**02.03.05.06 Revisionsklappe 50/50**
*** wie Position 02.03.05.01
Größe:  500 x 500 mm

Bereich: Realschule, GBT. C, UG
Räume: Musikräume

Detail: DT_IA_41505
Menge: 11,000 St

**02.03.05.07 Revisionsöffnung 40/40 in Decke unter Decke**
*** Bezugsbeschreibung
Deckenrevisionsklappe in GK Decke über Holzwolle - Akustikplatten.

Gemäß Systembeschreibung in ZTV.

Revisionsklappe für Abhangdecke inkl. Auswechslung der UK, vorgerichtet für den Einbau in 2 x 12,5 mm dick beplankte GKB Decke.

Größe:  400 x 400 mm

Bereich: Realschule, GBT. C, UG
Räume: Musikübungsräume

Detail: DT_IA_41508
Menge: 11,000 St

**02.03.05.08 Revisionsöffnung 50/50 in Decke unter Decke**
*** wie Position 02.03.05.07
Größe:  500 x 500 mm

Bereich: Realschule, GbT. C, UG
Räume: Musikräume

Detail: DT_IA_41508
Menge: 11,000 St

#### Bereich 02.04 Aussparungen und Bohrungen

**02.04.01 Bohrung, DN = 20 mm**
*** Bezugsbeschreibung
Ausrissfreie Bohrungen/ Fräsungen (Rund)
durch zu vor beschriebene Deckenverkleidung in Holz-Akustikelemente oder Holzwolle-Akustikplatten
für technische Einbauten oder Durchdringungen.
Schnittkanten gebrochen.
inkl. herstellen eventueller Bohr- oder Frässchablonen

Übersicht und genaue Position siehe Deckenspiegel.
Bohrdurchmesser mit 20 mm.
Menge: 1580,000 St

**02.04.02 Bohrung, DN = 25 mm**
*** wie Position 02.04.01
Bohrdurchmesser mit 25 mm.
Menge: 90,000 St

**02.04.03 Bohrung DN = 68 mm**
*** wie Position 02.04.01
Bohrdurchmesser mit 68 mm.
Menge: 880,000 St

**02.04.04 Bohrung DN = 112 mm**
*** wie Position 02.04.01
Bohrdurchmesser mit 112 mm.
Menge: 187,000 St

**02.04.05 Bohrung, DN = 305 mm**
*** wie Position 02.04.01
Bohrdurchmesser mit 305 mm.
Menge: 1,000 St

**02.04.06 Bohrung, DN = 405 mm**
*** wie Position 02.04.01
Bohrdurchmesser mit 405 mm.
Menge: 23,000 St

**02.04.07 Ausrissfreie Bohrungen/ Fräsungen in AHD 60 x 280 mm**
Ausrissfreie Bohrungen/ Fräsungen (rechteckig)
durch zu vor beschriebene Deckenverkleidung in Holz-Akustikelemente oder Holzwolle-Akustikplatten
für technische Einbauten oder Durchdringungen.
Schnittkanten gebrochen.

Übersicht und genaue Position siehe Deckenspiegel.

Größe: 60 x 280 mm
Menge: 50,000 St

**02.04.08 Ausrissfreie Bohrungen/ Fräsungen in AHD 75 x 250 mm**
Ausrissfreie Bohrungen/ Fräsungen (rechteckig)
durch zu vor beschriebene Deckenverkleidung in Holz-Akustikelemente oder Holzwolle-Akustikplatten
für technische Einbauten oder Durchdringungen.
Schnittkanten gebrochen.

Übersicht und genaue Position siehe Deckenspiegel.

Größe: 75 x 250 mm
Menge: 20,000 St

#### Bereich 02.05 Sonstige Einbauten

**02.05.01 Lasthaken Fachklassen**
Lasthaken - Fachklassen
Lasthaken mit Grundplatte an Sparen für individuelle Aufhängungen.
Lasthaken bis max. 150 kg
Material: Edelstahl A2/A4
Geschraubte Befestigung nach stat. Erfordernissen.
Position: Siehe Deckenspiegelplan und Abstimmung mit Fachklassenplaner.

Bereich: Realschule, Gbt. B, 2. OG, Fachklassen.
Detail: DT_IA_41507
Menge: 2,000 St

**02.05.02 Deckenverstärkung für technische Einbauten**
Zusätzliche Deckenverstärkung für technische Einbauten in AHD Holz - Akustikelemente oder Holzwolle - Akustikplatten.

Punktuell mit Holzlatte oder Plattenstreifen.
Menge: 10,000 m

#### Bereich 02.06 Stundenlohnarbeiten

*Hinweis: Hinweis*
Stundenlohnarbeiten sind vorab bei der OÜ anzukündigen bzw. mit vorheriger Zustimmung der OÜ und innerhalb von 6 Werktagen nach Vollendung vorzulegen. Nachträglich vorgelegte Stundenlohnzettel werden nicht anerkannt.

Es werden nur auf der Baustelle geleistete Stunden anerkannt.

Die vom Auftragnehmer oder seinem Bevollmächtigten unterzeichneten Stundenlohnzettel müssen für jeden Kalendertag getrennt ausgestellt werden.

Die im Leistungsverzeichnis vorgesehenen Stundenlohnarbeiten sind im Wesentlichen für die nicht genau zu erfassenden und wegen verschiedener Erschwernisse nicht kalkulierbaren Arbeiten, sowie für verschiedene Provisorien und Anpassarbeiten vorgesehen.

Alle auf Nachweis auszuführenden Arbeiten bis zur Gesamt- Fertigstellung werden nach diesen Preisen abgerechnet.

Die im Leistungsverzeichnis vorgesehenen Massen sind geschätzt. Auf einen Verbrauch hat der Unternehmer keinen Anspruch.

**02.06.01 Stundensatz Meister/in, Polier/in und Gleichgestellte**
Arbeiten, welche nicht in den Positionen erfasst sind und gegen Nachweis zur Ausführung kommen:
Meister/in, Polier/in und Gleichgestellte
Menge: 15,000 h

**02.06.02 Stundensatz Vorarbeiter/in, Facharbeiter/in, Gleichgestellte**
Arbeiten, welche nicht in den Positionen erfasst sind und gegen Nachweis zur Ausführung kommen:
Vorarbeiter/in, Facharbeiter/in, Gleichgestellte
Menge: 50,000 h

**02.06.03 Stundensatz Werker/in, Helfer/in und Gleichgestellte**
Arbeiten, welche nicht in den Positionen erfasst sind und gegen Nachweis zur Ausführung kommen:
Werker/in, Helfer/in und Gleichgestellte
Menge: 50,000 h

### Titel 03 BA 2 FOS

#### Bereich 03.01 Vorbereitende Arbeiten

**03.01.01 (Roll)- Gerüste ab 3,50 - 4,60 m**
*** Pauschalposition
Liefern, Aufbauen und Vorhalten mehrerer, zur
Durchführung der im Leistungsverzeichnis dargestellten
Arbeiten, geeigneter Gerüste. (Rollgerüste, etc.)

Mit einzukalkulieren ist der eventuell notwendige mehrmalige Auf-/Abbau.

Das Rollgerüst ist aufzustellen, für die Dauer der eigenen Leistung vorzuhalten und anschließend abzubauen und zu entfernen; Räumen erst nach Rücksprache mit der Objektüberwachung.

Für Arbeitshöhe (UK Abhangdecke) tlw. über 3,50 - 3,75 m im EG bzw. OK Abhänger bis 4,80 m

Kalkulationsgrundlage: 3 Stück Gerüste
Menge: 1,000 psch

**03.01.02 Werk- und Montagezeichnungen**
*** Pauschalposition
Erstellung von Werk- und Montagezeichnungen mit Darstellung aller notwendigen Grundrisse und Details.
Inkl. notwendiger statischer Berechnungen oder Nachweise.

Werkstattzeichnungen müssen auch alle werkseitig zu
erstellenden Installationsschlitze, Durchbrüche und
Steckdosenbohrungen auf Grundlage der Werkplanung der
Architekten und der Fachplaner enthalten.

Die Zeichnungen und vollständigen Inhalte sind den Planern zur Freigabe vorzulegen. Korrekturen sowie Anpassungen sind entsprechend zu ergänzen und anzupassen.
Für die Fertigung und Montage dürfen nur die zur Ausführung freigegebenen Zeichnungen sowie Produkte herangezogen werden.
Menge: 1,000 psch

**03.01.03 Bemusterung Holz - Akustikelemente**
Zur Festlegung der Beschichtung und Oberflächenoptik
sind quadratische Handmuster gem. ZTV, einschl. umlaufender Kantenausbildung herzustellen.

Die Muster sind vor Ausführung zur Freigabe vorzulegen.
Menge: 1,000 St

**03.01.04 Bemusterung Holzwolle - Akustikplatten**
Zur Festlegung der Beschichtung und Oberflächenoptik
sind quadratische Handmuster gem. ZTV, einschl. umlaufender Kantenausbildung herzustellen.

Die Muster sind vor Ausführung zur Freigabe vorzulegen.
Menge: 1,000 St

#### Bereich 03.02 AHD Holz - Akustikelemente

##### Abschnitt 03.02.01 AHD Holz - Akustikelemente

**03.02.01.01 AHD Holz - Akustikelemente, DE.HP01 / BST-Decke**
*** Bezugsbeschreibung
Gemäß Systembeschreibung in ZTV.

Hinweis: Teilbereiche der AHD müssen für eine spätere Nachinstallation abnehmbar ausgeführt werden.
Diese Bereiche sind im Deckenspiegel entsprechend gekennzeichnet. Die genannten Bereiche sind mit sichtbarer Verschraubung auszuführen.

Hinweis zum Brandschutz:
in VStätt Deckenbekleidung schwer entflammbar und Unterkonstruktion und Dämmung nicht brennbar.

Abhanghöhe: +- 0,20 bis 0,80 m
Einbauhöhe: 2,50 m bis +- 3,20 m über OKFB

Montageart: verdeckt geschraubt, (in Teilen sichtbar geschraubt)
Untergrund: BST - Decke
Bereich: FOS

Randabschluss als offene Schattenfuge von 15 mm
bzw. im Mehrzweckraum GBT B mit 25 mm
(siehe separate Position)

Detail: DT_EA_14010
Menge: 769,000 m²

**03.02.01.02 AHD Holz - Akustikelemente, DE.HP01 / STB-Decke**
*** wie Position 03.02.01.01
Abhanghöhe: 0,70 m
Einbauhöhe: 2,99 m über OKFB

Untergrund: STB
Bereich: FOS, GBT B, UG, Flur

Detail: DT_EA_14010
Menge: 286,000 m²

**03.02.01.03 AHD Holz - Akustikelemente, DE.HP01 / Sparrendach**
*** wie Position 03.02.01.01
Einbauhöhe: 1.OG 3,0 m über OKFB / 2.OG 2,50 m, 3,75 m bis 5,32 m

Untergrund: Sparrendach mit BSP Platte
Bereich: FOS, GBT A - C, 1.OG / GBT B, 2.OG

Detail: DT_EA_14010
Menge: 341,000 m²

**03.02.01.04 AHD Holz - Akustikelemente, DE.HP01 (schwer entflammbar)**
*** wie Position 03.02.01.01
Hinweis zum Brandschutz:
in der Aula sowie Mehrzweckräumen (VStätt) Deckenbekleidung schwer entflammbar und Unterkonstruktion und Dämmung nicht brennbar.

Einbauhöhe: 3,20 m ü.OKFB
Untergrund: BST - Decke

Bereich: FOS, GBT B, EG, Aula sowie Mehrzweckraum
Menge: 321,000 m²

**03.02.01.05 AHD Holz - Akustikelemente zw. Rippen, DE.HP03 (absorbierend)**
*** Bezugsbeschreibung
Gemäß Systembeschreibung in ZTV.

Untergrund: HBV - Rippendecken, OSB Platte als verlorene Schalung.

Abhanghöhe: 0,26 m
Einbauhöhe: 4,395 m über OKFB

(Gerüste siehe vorbereitende Arbeiten)
Verlegeart: zwischen Rippen, Sparrenlichte 0,70 m
Montageart: sichtbar geschraubt, umlaufend offene Schattenfuge von 15 mm (siehe separate Position)

In der Aula nach VStätt Deckenbekleidung schwer entflammbar und Unterkonstruktion und Dämmauflage nicht brennbar.

Bereich: FOS, GBT B, EG, Mehrzweckraum (VStätt)

Detail: DT_EA_14010
Menge: 150,000 m²

**03.02.01.06 AHD Holz - Akustikelemente zw. Rippen, DE.HP03 (reflektierend)**
*** wie Position 03.02.01.05
Holz - Akustikelemente in schallreflektierender Ausführung.
Bereich: FOS, GBT B, EG, Mehrzweckraum (VStätt)

Detail: DT_EA_14010
Menge: 45,000 m²

##### Abschnitt 03.02.02 Deckenabkofferung bei Höhenversprung von Holz - Akustikelemente

**03.02.02.01 Seitliche Deckenabkofferung bei Holz - Akustikelemente im MZW-Raum**
Seitliche Deckenabkofferung bei Deckenversprung der AHD Holz-Akustikelemente mit Aussparungen für Weitwurfdüsen.

UK nach stat. Erfordernis, nicht brennbar, Traglattung mit UA - Profil 27/60 als Rahmen und Einhängeprofil (nicht brennbar sowie nicht sichtbar).
Bekleidung mit MDF - Platte, Fichte furniert 20 mm, schwer entflammbar, Höhe: 0,95 m, Länge: 12,0 m.
Oberfläche wie Deckenbekleidung bzw. weiß lasiert und lackiert.
Nach statischen und brandschutztechnischen Anforderungen bzw. nach Herstellerangaben und Wahl des Bieters.
Aussparungen für Weitwurfdüsen nach Angaben TGA,
(siehe separate Position für Aussparungen)

Kantenausbildung stumpf, als offene Schattenfuge 25 mm zur Abluftansaugung. Abschluss mit fliegender Latte 30/50 und profilierter Abschlussleiste, Fichte furniert wie Deckenpaneele, schwer entflammbar.

Bereich: FOS, EG, Mehrzweckraum
UK AHD + 3,20 m über OKFB
Versprunghöhe: +- 0,715 m

Detail: DT_IA_41312
Menge: 11,500 m²

**03.02.02.02 Seitliche Deckenabkofferung von Holz-Akustikelemente zu Holzwolle - Akustikplatte**
Seitliche Deckenabkofferung bei Höhenversprung der AHD Holz-Akustikelemente zu Holzwolle-Akustikplatten.

UK nach stat. Erfordernis, nicht brennbar, Traglattung mit UA - Profil 27/60 als Rahmen.
Bekleidung Spanplatte 19 mm, Fichte furniert, schwer entflammbar, Oberfläche wie Deckenbekleidung bzw. weiß lasiert und lackiert.
Nach statischen und brandschutztechnischen Anforderungen bzw. nach Herstellerangaben und Wahl des Bieters.
Abgeschrägt zur Dachfläche.

Kantenausbildung stumpf, als offene Schattenfuge 4 mm.

Bereich: FOS, 2. OG Flur
UK AHD + 2,50 m ü. OKFB
Höhe: 3,625 m bis 5,225 m / = 1,6 m

Detail: DT_IA_41504
Menge: 8,000 m²

##### Abschnitt 03.02.03 Revisionsklappen in Holz - Akustikelemente

**03.02.03.01 Revisionsklappe 40/40 für Holz - Akustikelemente**
*** Bezugsbeschreibung
Revisionsklappe für den Einbau in Deckenverkleidung Holz - Akustikelemente.
Gemäß Systembeschreibung in ZTV.

Inkl. Herstellen der Öffnung und systemgerechter Anpassung der Unterkonstruktion, einschl. aller Befestigungen.

Größe:  400 x 400 mm

Detail: DT_IA_41505
Menge: 81,000 St

**03.02.03.02 Revisionsklappe 50/50 für Holz - Akustikelemente**
*** wie Position 03.02.03.01
Revisionsklappe für den Einbau in Deckenverkleidung Holz - Akustikelemente.

Größe:  500 / 500 mm

Detail: DT_IA_41505
Menge: 1,000 St

**03.02.03.03 Revisionsklappe 60/60 für Holz - Akustikelemente**
*** wie Position 03.02.03.01
Revisionsklappe für den Einbau in Deckenverkleidung Holz - Akustikelemente.

Größe:  600 x 600 mm

Detail: DT_IA_41505
Menge: 62,000 St

##### Abschnitt 03.02.04 Deckenaussparungen und Ausschnitte in Holz - Akustikelemente

**03.02.04.01 Deckenaussparung für Beamer in Mehrzweckraum**
Deckenaussparung für Montagekonsole in zuvor beschriebene Holz - Akustikplatten.
UK Beamerhalterung mittig zwischen Rippen
und mittig zu Bühnenöffnung.

Aussparung rund, ø 68 mm (siehe Angabe Deckenspiegel)
Abschluss als offene Schattenfuge.
Position siehe Deckenspiegel.

Bereich: FOS, GBT B, EG, Mehrzweckraum

Detail: DT_IA_41313
Menge: 1,000 St

**03.02.04.02 Deckenaussparung für Leinwand in Mehrzweckraum**
Deckenaussparung in zuvor beschriebene Holz-Akustikelemente inkl. entsprechender UK und auswechselung der Tragprofile.
UK Leinwandhalterung mittig zwischen Rippen.
Position siehe Deckenspiegel.

Aussparung rechteckig, +- 0,10 x 3,50 m.
(siehe Angabe Deckenspiegel)
Ausschnitt als offene Schattenfuge.

Bereich: FOS, GBT B, EG, Mehrzweckraum.

Detail: DT_IA_41313
Menge: 1,000 St

**03.02.04.03 Deckenaussparung mit Anarbeitung an Trennwandsystem MZW-Raum**
Deckenaussparung und Anarbeitung der AHD Holz - Akustikelemente für Trennwandschiene der mobilen Trennwand im Mehrzweckraum.

Inkl. Auswechselung und Anpassung der UK.
Abschluss zur Laufschiene als offene Schattenfuge 4 - 6 mm.
Abschluss der AHD zur Deckleiste als offene Schattenfuge 25 mm. Achsabstand zum Schiebeelement 0,30 m.

Position und Anordnung siehe Werkplanung bzw. Deckenspiegel.

Bereich: FOS, GBT B, EG, Mehrzweckraum

Detail: DT_IA_4130
Menge: 3,000 m

**03.02.04.04 Deckenaussparung für Traversen Abhängung im MZW-Raum**
Deckenaussparung in AHD Holz - Akustikelemente für Traversen bzw. Abhängung im Mehrzweckraum.

Abmessung: länge Traverse 8,0 m
(punktuelle Durchdringung)

Abschluss als offene Schattenfuge 15 mm.
Siehe Werkplanung bzw. Deckenspiegel.

Bereich: FOS, GBT B, EG, Mehrzweckraum
(Einbausituation ist mit Fachplanung abzustimmen)
Menge: 1,000 St

**03.02.04.05 Deckenaussparung für Abhänger von Türhaftmagnete**
Deckenaussparung in AHD Holz - Akustikelemente für Abhänger von Türhaftmagnete zu den Objekttüren.

Abschluss als offene Schattenfuge 15 mm.

Abmessungen: +- 90 x 90 mm
Bereich: FOS, EG, Flur
Position: siehe Deckenspiegelplan

Detail: DT_IT_51149
Menge: 8,000 St

**03.02.04.06 Aussparung und Anarbeiten an Stützen 300 x 300**
*** Bezugsbeschreibung
Aussparung und Anarbeitung der zuvor Beschriebenen AHD Decke an STB- oder Holzstützen.

Abmessungen: 300 x 300 mm
Abschluss: offene Schattenfuge 15 mm

Bereich: FOS, GBT B, UG, Flur
Menge: 2,000 St

**03.02.04.07 Aussparung und Anarbeiten an Stützen 400 x 400**
*** wie Position 03.02.04.06
Abmessungen: 400 x 400 mm

Bereich: FOS, GBT B, EG, Aula und
Mehrzweckraum sowie 1.OG Flur.
Menge: 3,000 St

**03.02.04.08 Aussparung bei seitlicher Deckenabkofferung**
Aussparungen in seitlicher Deckenabkofferung für Weitwurfdüsen gemäß Angaben TGA.

Position siehe Deckenspiegelplan

Bereich: FOS, EG, Mehrzweckraum
Einbauhöhe: 3,57 m über OKFB (Achse)
D = +- 0,315 m

Detail: DT_IA_41312
Menge: 5,000 St

#### Bereich 03.03 AHD Holzwolle - Akustikplatten

##### Abschnitt 03.03.01 AHD Holzwolle - Akustikplatten

**03.03.01.01 AHD Holzwolle - Akustikplatten zw. Rippen, DE.HW03**
*** Bezugsbeschreibung
Gemäß Systembeschreibung in ZTV.

Lichter Abstand zw. Rippen = +- 0,70 m.
Umlaufende Schattenfuge -  siehe separate Position
-> Randabschluss

Abhanghöhe: +- 0,24 m
Einbauhöhe: EG +- 3,915 / 1. OG 3,41 m über OK FFB.

Untergrund: HBV - Rippendecken, OSB Platte als verlorene Schalung mit Aufbeton.
Bereich: FOS, GBT A-B-C, EG sowie GBT B, 1.OG

Detail: DT_EA_14021

Plattenformate als Sonderformate 62,5 x 67,0 cm (Verschnittersparnis)
Menge: 1296,080 m²

**03.03.01.02 AHD Holzwolle - Akustikplatten zw. Rippen unter GK - Decke, DE.HW03**
*** wie Position 03.03.01.01
Holzwolle - Akustikplatten unter zusätzliche GK - Abkofferung "Decke unter Decke"
(GK Decke in separater Position)

Untergrund: 2 x GKB 12,5 mm

Abhanghöhe: +- 0,26 m
Einbauhöhe: 3,915 m über OKFB

Montage: sichtbar geschraubt
Umlaufende Schattenfuge -  siehe separate Position
-> Randabschluss

Bereich: FOS, Werkstatt Metall, Vorber. Metall, Maschinen Metall

Detail: DT_EA_14021
Menge: 356,320 m²

**03.03.01.03 AHD Holzwolle - Akustikplatten zw. Rippen unter GK - Schallschutz-Abkofferung**
AHD Holzwolle - Akustikplatten zw. Rippen unter GK - Schallschutzabkofferung zu Trennwänden.

Gemäß Systembeschreibung in ZTV.

Umlaufende Schattenfuge -  siehe separate Position
- > Randabschluss

Einbaubreite +- 0,25 m.
Untergrund: 1 x GKB 12,5 mm mit Dämmauflage
Bereich: FOS, GBT B, 1.OG, Klassenzimmer

Detail: DT_IA_41009
Menge: 19,720 m²

**03.03.01.04 AHD Holzwolle - Akustikplatten schallreflektierend, DE.HW03**
Holzwolle - Leichtbauplatten in schallreflektierender Ausführung.
Gemäß Systembeschreibung in ZTV.

Untergrund: Stahlbeton

Abhanghöhe: +- 0,26 m
Einbauhöhe: 3,0 m über OKFB

Montage: sichtbar geschraubt, umlaufende Schattenfuge - siehe separate Position - > Randabschluss

Bereich: FOS, GBT B, UG
Räume: Ausweich 1 / Musik

Plattenformate als Sonderformate 62,5 x 67,0 cm (Verschnittersparnis)

Detail: DT_EA_14021 / DE.HW03
Menge: 95,000 m²

**03.03.01.05 AHD Holzwolle - Akustikplatten, DE.HW01**
Gemäß Systembeschreibung in ZTV.

Abhanghöhe: +- 0,26 m
Einbauhöhe: 3,0 m über OKFB

Umlaufende Schattenfuge -  siehe separate Position
-> Randabschluss

Untergrund: Stahlbeton
Verlegeart: Halbverband
Bereich: FOS, GBT. A + B, UG
Räume: Ausweich

Detail: DT_EA_14020 / DE.HW01
Menge: 374,000 m²

**03.03.01.06 AHD Holzwolle - Akustikplatten unter GK - Schallschutzabkofferung zw. Sparren, DE.HW04**
Holzwolle - Akustikplatten unter GK - Schallschutzkoffer zwischen Sparren im Dachbereich.
Gemäß Systembeschreibung in ZTV.

Abhanghöhe: +- 0,275 m, parallel zur Dachfläche
Einbauhöhe: 3,75 - 5,35 m über OKFB
Sparrenlichte 74 cm
Umlaufende Schattenfuge -  siehe separate Position
> Randabschluss

Untergrund: GK - Schallschutzdecke, 1 x GKB 12,5 mm mit
Dämmauflage, MW nach DIN 13163.
Bereich: FOS, GBT A + C 1. OG sowie GBT B, 2.OG

(An Trennwände mit gleitenden Deckenanschluss)

Detail: DT_EA_14022 / DE.HW04
Menge: 395,760 m²

**03.03.01.07 AHD Holzwolle- Akustikplatten zw. Sparren, DE.HW04**
Gemäß Systembeschreibung in ZTV.

Abhanghöhe: +- 0,35 m, parallel zur Dachfläche
Einbauhöhe: 3,75 - 5,35 m über OKFB

Umlaufende Schattenfuge -  siehe separate Position
> Randabschluss

Untergrund:  BSP Dachplatten
Bereich: FOS, GBT. A + C 1. OG
und GBT. B, 2. OG

Detail: DT_EA_14022 / DE.HW04
Menge: 1965,200 m²

##### Abschnitt 03.03.02 GK - Schallschutzdecke und Abkofferungen

**03.03.02.01 GK Schallschutz-Abkofferung bei Trennwand zw. Rippen**
Schallschutz-Abkofferung (1 x GKB) in Bereichen gleitender Deckenanschlüsse von Trennwänden zw. Rippen.
gemäß Systembeschreibung in ZTV

Untergrund: HBV - Rippendecken, OSB Platte als verlorene Schalung mit Aufbeton.
Abhängung über Direktabhänger,
Abhanghöhe ca. +- 0,1 m.

Bereich: FOS, GBT B, 1. OG, Klassenzimmer

Detail: DT_IA_41009
Menge: 14,500 m²

**03.03.02.02 GK Schallschutz-Abkofferung 1x GKB bei Trennwand zw. Sparren**
Schallschutz-Abkofferung in Bereichen gleitender Deckenanschlüsse von Trennwänden zw. Sparren unter Dach.
Montage parallel zur Dachfläche.
gemäß Systembeschreibung in ZTV

Untergrund: Dachplatte BSP mit Dachneigung von 10°.
Abhängung über Direktabhänger,

Bereich: FOS, GBT A - C, 1.OG sowie GBT B 2.OG

Detail: DT_EA_14022 / DE.HW04
Menge: 291,000 m²

**03.03.02.03 Zusätzlicher Schallschutzkoffer über Holzwolle - Akustikplatten als GK-Decke**
Zusätzliche GK Abkofferung in Werkräumen und Werkstätten zw. den Rippen.

2 x Gipskarton - Bauplatte (GKB) nach DIN 18180 (12,5 mm).
Inkl. Dämmauflage MW 50 mm.
Trag- und Grundlattung mit CD-Profil 60/27 (Kreuzrost),
Montage über Direktabhänger.

Untergrund: HBV-Rippendecke, OSB Platte als verlorene Schalung.
Keine verspachtelung notwendig.

Bereich: FOS, GBT. C, EG,  Werkstatt Metall, Vorber. Metall, Maschinen Metall

Detail: DT_EA_14021
Menge: 356,320 m²

##### Abschnitt 03.03.03 Randabschluss von Holzwolle - Akustikplatten

**03.03.03.01 Randabschluss als Schattenfuge von Holzwolle - Akustikplatten zw. Rippen**
Decken- bzw. Randabschluss zu vor beschriebenen AHD Deckenverkleidung Holzwolle - Akustikplatten zw. Rippen.
Für die Herstellung einer Schattenfuge im Anschlussbereich zu den Holzrippen.

Umlaufender Schattenfuge von ≥ 15 mm.
UK bzw. Randprofil schwarz lackiert, UD Profil 2,8 x 2,7 cm mit mechanischer befestigung an Rippen.
Umlaufend je Raum (4 Seitig) bzw. zw. Rippen

Bereich: FOS, GBT A-B-C, EG sowie GBT B, 1.OG

Detail: DT_EA_14021
Menge: 3622,000 m

**03.03.03.02 Randabschluss als Schattenfuge von Holzwolle - Akustikplatten zw. Sparren**
Randabschluss der zu vor beschriebenen Deckenverkleidung
(Holzwolle - Akustikplatten) für die Herstellung einer Schattenfuge im Anschlussbereich zu Sparren.

Randabschluss AHD mit umlaufender Schattenfuge von
≥ 15 mm.
Randprofil schwarz lackiert, UD Profil 2,8 x 2,7 cm mit mechanischer befestigung an Sparren.
Umlaufend (4 Seitig) zw. Sparren.

Bereich: FOS, GBT. A + C 1. OG
sowie GBT. B, 2. OG.

Detail: DT_EA_14022 / DE.HW04
Menge: 5265,000 m

**03.03.03.03 Randabschluss von GK - Schallschutz-Abkofferung zw. Sparren**
Randabschluss von GK - Schallschutzabkofferung über Holzwolle - Akustikplatten im Bereich der Trennwände mit gleitendem Wandanschluss an Dach.

Oberfläche 1 x GKB 12,5 mm.
Randabschluss stumpf mit Trennfugenband nach DIN 18340.

Trennfugenband einseitig selbstklebend mit Schutzfolie.
Verspachtelung nur im Randbereich notwendig.

Bereich: FOS

Detail: DT_EA_14022
Menge: 1316,000 m

**03.03.03.04 Randabschluss von GK - Schallschutz-Abkofferung zw. Rippen**
Randabschluss von GK - Schallschutzabkofferung über Holzwolle - Akustikplatten im Bereich gleitender Wandanschluss zw. Rippen.

Oberfläche 1 x GKB 12,5 mm.
Randabschluss stumpf mit Trennfugenband nach DIN 18340.

Trennfugenband einseitig selbstklebend mit Schutzfolie.
Verspachtelung nur im Randbereich notwendig.

Bereich: FOS, GBT B, 1.OG

Detail: DT_IA_41007
Menge: 130,000 m

**03.03.03.05 Randabschluss als Schattenfuge von Holzwolle- Akustikplatten**
Randabschluss zu vor beschriebenen Deckenverkleidung
(Holzwolle - Akustikplatten) für die Herstellung einer Schattenfuge im Anschlussbereich zur STB Wand.

Randabschluss AHD mit umlaufender Schattenfuge von
≥ 15 mm.
Randprofil schwarz lackiert, UD Profil 2,8 x 2,7 cm.
Umlaufend (4 Seitig).

Bereich: FOS, GBT A und B, UG, Ausweich

Detail: DT_IA_41508
Menge: 214,000 m

**03.03.03.06 Randabschluss von Schallschutzkoffer GK - Decke zw. Rippen**
Randabschluss der GKB Schallschutzabkofferung zu den Rippen in den Werkräumen.
Stumpf mit Trennfugenband nach DIN 18340.

Oberfläche: 2 x GKB 12,5 mm.
Trennfugenband einseitig selbstklebend mit Schutzfolie.
Verspachtelung nur im Randbereich.

Bereich: FOS, GBT C, EG, Werkstatt Metall, Vorber. Metall, Maschinen Metall

Detail: DT_EA_14021
Menge: 594,000 m

##### Abschnitt 03.03.04 Deckenaussparungen in Holzwolle - Akustikplatten

**03.03.04.01 Deckenaussparung 100x100 für Deckenversorgungssystem**
Deckenaussparung in zuvor beschriebene Holzwolle-Akustikplatten.
UK für Deckenversorgungssystem in Fachklassen, mittig zwischen Rippen. (siehe Deckenspiegelplan)
Position und Anzahl nach Angabe Fachklassenplanung und Hersteller.

Aussparung quadratisch, Abmessung ca. 100 x 100 mm.
UK mit Auswechselung und zusätzlichem Abhänger bei Aussparung. Abschluss als Schattenfuge mit schwarz lackierten UD Profil 28/27 mm,

Bereich: FOS, GBT. B, 2. OG.

Detail: DT_IA_41507
Menge: 32,000 St

##### Abschnitt 03.03.05 Revisionsöffnungen in Holzwolle - Akustikplatten

**03.03.05.01 Revisionsklappe 40/40 für vor beschriebene Deckenverkleidung**
*** Bezugsbeschreibung
Revisionsklappe für den Einbau in Deckenverkleidung (Holzwolle - Akustikplatten)

Gemäß Systembeschreibung in ZTV.

Inkl. Herstellen der Öffnung und systemgerechter Anpassung der Unterkonstruktion, einschl. aller Befestigungen.

Größe:  400 x 400 mm

Bereich: FOS, GBT A und B, UG, Ausweich

Detail: DT_IA_41505
Menge: 14,000 St

**03.03.05.02 Revisionsklappe 40/40 für vor beschriebene Deckenverkleidung**
*** wie Position 03.03.05.01
Revisionsklappe für den Einbau in Deckenverkleidung
Holzwolle - Akustikplatten zw. Rippen.

Größe:  400 x 400 mm

Bereich: FOS, EG

Detail: DT_IA_41505
Menge: 9,000 St

**03.03.05.03 Revisionsklappe 60/60 für vor beschriebene Deckenverkleidung**
*** wie Position 03.03.05.01
Größe:  600 x 600 mm

Bereich: FOS, GBT B, UG, Ausweich 2

Detail: DT_IA_41505
Menge: 1,000 St

**03.03.05.04 Revisionsklappe 50/50 für vor beschriebene Deckenverkleidung**
*** wie Position 03.03.05.01
Größe:  500 x 500 mm

Bereich: FOS, GBT C, EG, Vorber. Metall

Detail: DT_IA_41505
Menge: 1,000 St

#### Bereich 03.04 Aussparungen und Bohrungen

**03.04.01 Bohrung, DN = 20 mm**
*** Bezugsbeschreibung
Ausrissfreie Bohrungen/ Fräsungen (Rund)
durch zu vor beschriebene Deckenverkleidung in Holz-Akustikelemente oder Holzwolle-Akustikplatten
für technische Einbauten oder Durchdringungen.
Schnittkanten gebrochen.

(inkl. herstellen eventueller Bohr- oder Frässchablonen)

Übersicht und genaue Position siehe Deckenspiegel.

Bohrdurchmesser mit 20 mm.
Menge: 1577,000 St

**03.04.02 Bohrung, DN = 25 mm**
*** wie Position 03.04.01
Bohrdurchmesser mit 25 mm.
Menge: 90,000 St

**03.04.03 Bohrung, DN = 68 mm**
*** wie Position 03.04.01
Bohrdurchmesser mit 68 mm.
Menge: 880,000 St

**03.04.04 Bohrung, DN = 112 mm**
*** wie Position 03.04.01
Bohrdurchmesser mit 112 mm.
Menge: 186,000 St

**03.04.05 Bohrung, DN = 305 mm**
*** wie Position 03.04.01
Bohrdurchmesser mit 305 mm.
Menge: 1,000 St

**03.04.06 Bohrung, DN = 405 mm**
*** wie Position 03.04.01
Bohrdurchmesser mit 405 mm.
Menge: 23,000 St

**03.04.07 Ausrissfreie Bohrungen/ Fräsungen in AHD 60 x 280 mm**
Ausrissfreie Bohrungen/ Fräsungen (rechteckig)
durch zu vor beschriebene Deckenverkleidung in Holz-Akustikelemente oder Holzwolle-Akustikplatten
für technische Einbauten oder Durchdringungen.
Schnittkanten gebrochen.

Übersicht und genaue Position siehe Deckenspiegel.

Größe: 60 x 280 mm
Menge: 50,000 St

**03.04.08 Ausrissfreie Bohrungen/ Fräsungen in AHD 75 x 250 mm**
Ausrissfreie Bohrungen/ Fräsungen (rechteckig)
durch zu vor beschriebene Deckenverkleidung in Holz-Akustikelemente oder Holzwolle-Akustikplatten
für technische Einbauten oder Durchdringungen.
Schnittkanten gebrochen.

Übersicht und genaue Position siehe Deckenspiegel.

Größe: 75 x 250 mm
Menge: 20,000 St

#### Bereich 03.05 Sonstige Einbauten

**03.05.01 Lasthaken Fachklassen**
Lasthaken mit Grundplatte an Sparen für individuelle Aufhängungen.
Lasthaken bis max. 150 kg
Material: Edelstahl A2/A4
Geschraubte Befestigung nach stat. Erfordernissen.
Position: Siehe Deckenspiegelplan und Abstimmung mit Fachklassenplaner.

Bereich: Realschule, Gbt. B, 2. OG, Fachklassen.
Detail: DT_IA_41507
Menge: 1,000 St

**03.05.02 Deckenverstärkung für technische Einbauten**
Zusätzliche Deckenverstärkung für technische Einbauten in AHD Holz - Akustikelemente oder Holzwolle - Akustikplatten.

Punktuell mit Holzlatte oder Plattenstreifen.
Menge: 10,000 m

#### Bereich 03.06 Stundenlohnarbeiten

*Hinweis: Hinweis*
Stundenlohnarbeiten sind vorab bei der OÜ anzukündigen bzw. mit vorheriger Zustimmung der OÜ und innerhalb von 6 Werktagen nach Vollendung vorzulegen. Nachträglich vorgelegte Stundenlohnzettel werden nicht anerkannt.

Es werden nur auf der Baustelle geleistete Stunden anerkannt.

Die vom Auftragnehmer oder seinem Bevollmächtigten unterzeichneten Stundenlohnzettel müssen für jeden Kalendertag getrennt ausgestellt werden.

Die im Leistungsverzeichnis vorgesehenen Stundenlohnarbeiten sind im Wesentlichen für die nicht genau zu erfassenden und wegen verschiedener Erschwernisse nicht kalkulierbaren Arbeiten, sowie für verschiedene Provisorien und Anpassarbeiten vorgesehen.

Alle auf Nachweis auszuführenden Arbeiten bis zur Gesamt- Fertigstellung werden nach diesen Preisen abgerechnet.

Die im Leistungsverzeichnis vorgesehenen Massen sind geschätzt. Auf einen Verbrauch hat der Unternehmer keinen Anspruch.

**03.06.01 Stundensatz Meister/in, Polier/in und Gleichgestellte**
Arbeiten, welche nicht in den Positionen erfasst sind und gegen Nachweis zur Ausführung kommen:
Meister/in, Polier/in und Gleichgestellte
Menge: 15,000 h

**03.06.02 Stundensatz Vorarbeiter/in, Facharbeiter/in, Gleichgestellte**
Arbeiten, welche nicht in den Positionen erfasst sind und gegen Nachweis zur Ausführung kommen:
Vorarbeiter/in, Facharbeiter/in, Gleichgestellte
Menge: 50,000 h

**03.06.03 Stundensatz Werker/in, Helfer/in und Gleichgestellte**
Arbeiten, welche nicht in den Positionen erfasst sind und gegen Nachweis zur Ausführung kommen:
Werker/in, Helfer/in und Gleichgestellte
Menge: 50,000 h
